# Unité intérieure d'air conditionné avec distribution par conduit rectangulaire

- Propriété du fichier: CYPE INGENIEROS, S.A.
- Format: FIEBDC-3/2002
- Devise: EUR
- Coûts indirects: 3.00 %
- Frais généraux: 13.00 %
- Bénéfice: 6.00 %
- TVA: 20.00 %

## T Équipements techniques

### TV Climatisation et ventilation

#### TVL Système Mitsubishi Electric à débit de réfrigérant variable

**TVL070** U Unité intérieure d'air conditionné avec distribution par conduit rectangulaire.
Unité intérieure d'air conditionné avec distribution par conduit rectangulaire, système air-air multisplit, avec débit variable de réfrigérant, pour gaz R-410A, gamme City Multi, modèle PEFY-M20VMA-A1 "MITSUBISHI ELECTRIC", puissance frigorifique nominale 2,2 kW (température de bulbe sec de l'air intérieur 27°C, température de bulbe humide de l'air intérieur 19°C) puissance calorifique nominale 2,5 kW (température de bulbe sec de l'air intérieur 20°C), consommation électrique nominale en refroidissement 0,032 kW, consommation électrique nominale en chauffage 0,03 kW, de 250x700x732 mm, poids 21 kg, compatible avec un système de zonage intelligent, avec ventilateur à trois vitesses, pression sonore à faible vitesse 21 dBA, débit d'air à vitesse élevée 8,5 m³/min, pression statique disponible nominale 50 Pa, aspiration d'air arrière ou inférieur et pompe de drainage. Régulation: contrôle à distance par câble, connectable au bus M-Net, modèle PAR-U02MEDA-J. Comprend les éléments pour la suspension au plafond.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42mee201a | U | Unité intérieure d'air conditionné avec distribution par conduit rectangulaire, système air-air multisplit, avec débit variable de réfrigérant, pour gaz R-410A, gamme City Multi, modèle PEFY-M20VMA-A1 "MITSUBISHI ELECTRIC", puissance frigorifique nominale 2,2 kW (température de bulbe sec de l'air intérieur 27°C, température de bulbe humide de l'air intérieur 19°C) puissance calorifique nominale 2,5 kW (température de bulbe sec de l'air intérieur 20°C), consommation électrique nominale en refroidissement 0,032 kW, consommation électrique nominale en chauffage 0,03 kW, de 250x700x732 mm, poids 21 kg, compatible avec un système de zonage intelligent, avec ventilateur à trois vitesses, pression sonore à faible vitesse 21 dBA, débit d'air à vitesse élevée 8,5 m³/min, pression statique disponible nominale 50 Pa, aspiration d'air arrière ou inférieur et pompe de drainage. (matériau) | 1.000 | 1669.00 | 1669.00 |
| mt42www090 | U | Kit de support pour la suspension du plafond, constitué de quatre tiges filetées en acier galvanisé, avec leurs chevilles, écrous et rondelles correspondants. (matériau) | 1.000 | 22.00 | 22.00 |
| mt42mee810a | U | Contrôle à distance par câble, connectable au bus M-Net, modèle PAR-U02MEDA-J "MITSUBISHI ELECTRIC", 140x25x120 mm, avec écran tactile LCD rétro-illuminé avec matrice de points, indicateur de l'état de fonctionnement avec LED multicolore configurable (10 couleurs disponibles), sonde de température ambiante, fonction de double température de consigne, fonction marche/arrêt, et 8 actions programmables pour chaque jour de la semaine. (matériau) | 1.000 | 347.00 | 347.00 |
| mt35aia090aa | m | Tube rigide en PVC, branchable, courbable à chaud, de couleur noire, de 16 mm de diamètre nominal, pour climatisation fixe en surface. Résistance à la compression 1250 N, résistance à l'impact 2 joules, température de travail -5°C jusqu'à 60°C, avec degré de protection IP547 selon NF EN 60529, propriétés électriques: isolant, non propagateur de la flamme. Selon NF EN 61386-1 et NF EN 61386-22. Comprend les colliers, les éléments de fixation et les accessoires (courbes, manchons, tés, coudes et courbes flexibles). (matériau) | 3.000 | 1.23 | 3.69 |
| mt42mee760 | m | Câble bus de communications, à 2 fils, de 0,5 mm² de section par fil. (matériau) | 3.000 | 3.00 | 9.00 |
| mo005 | h | Compagnon professionnel III/CP2 installateur de climatisation. (main-d'œuvre) | 1.000 | 30.20 | 30.20 |
| mo104 | h | Ouvrier professionnel II/OP installateur de climatisation. (main-d'œuvre) | 1.000 | 25.99 | 25.99 |
| % | % | Frais de chantier des unités d'ouvrage | 2 % | 2106.88 | 42.14 |
|  |  | Coûts directs |  |  | 2149.02 |
