# Dérivation pour ligne frigorifique

- Propriété du fichier: CYPE Ingenieros S.A.
- Format: FIEBDC-3/2016
- Logiciel: Générateur de prix de la construction. CYPE Ingenieros, S.A.
- Date: 04/07/2024
- Devise: EUR
- Coûts indirects: 3 %
- Frais généraux: 13 %
- Bénéfice: 6 %
- TVA: 20 %

## T Équipements techniques

### TV Climatisation et ventilation

#### TVL Système Mitsubishi Electric à débit de réfrigérant variable

**TVL130** U Dérivation pour ligne frigorifique.
Kit de dérivation de ligne frigorifique, à 2 sorties, gamme City Multi, modèle CMY-Y302S-G2 "MITSUBISHI ELECTRIC", capacité frigorifique nominale en aval supérieure ou égale à 75,59 kW.
Inclut: Connexion.
Critère pour le métré: Nombre d'unités prévues, selon documentation graphique du Projet.
Critère pour le mémoire: On mesurera le nombre d'unités réellement exécutées selon les spécifications du Projet.

| Code | U | Désignation | Quantité | Prix | Montant |
|---|---|---|---|---|---|
| mt42mee600e | U | Kit de dérivation de ligne frigorifique, à 2 sorties, gamme City Multi, modèle CMY-Y302S-G2 "MITSUBISHI ELECTRIC", capacité frigorifique nominale en aval supérieure ou égale à 75,59 kW. (matériau) | 1 | 244 | 244.000 |
| mo005 | h | Compagnon professionnel III/CP2 installateur de climatisation. (main-d'œuvre) | 0.05 | 30.2 | 1.510 |
| mo104 | h | Ouvrier professionnel II/OP installateur de climatisation. (main-d'œuvre) | 0.05 | 25.99 | 1.300 |
| % | % | Frais de chantier des unités d'ouvrage | 2 % | 246.810 | 4.936 |
|  |  | Coûts directs |  |  | 251.746 |
