# Contrôleur BC

- Propriété du fichier: CYPE Ingenieros S.A.
- Format: FIEBDC-3/2016
- Logiciel: Générateur de prix de la construction. CYPE Ingenieros, S.A.
- Date: 04/07/2024
- Devise: EUR
- Coûts indirects: 3 %
- Frais généraux: 13 %
- Bénéfice: 6 %
- TVA: 20 %

## T Équipements techniques

### TV Climatisation et ventilation

#### TVL Système Mitsubishi Electric à débit de réfrigérant variable

**TVL160** U Contrôleur BC.
Contrôleur BC secondaire, pour système air-air multisplit, avec débit variable de réfrigérant, pour gaz R-410A, pour connexion d'unité extérieure avec récupération de chaleur, système à deux tubes, à 8 unités intérieures, gamme City Multi, modèle CMB-M108V-KB1 "MITSUBISHI ELECTRIC", avec séparateur de phases liquide/gaz, réducteurs de connexion et manchon de drainage flexible avec isolation, alimentation monophasée à 230 V, poids 31 kg, dimensions 596x250x476 mm.
Critère d'évaluation économique: Le prix ne comprend ni la canalisation ni le câblage électrique d'alimentation.
Inclut: Implantation. Mise en place et fixation. Connexion aux lignes frigorifiques. Connexion au réseau électrique. Connexion au réseau de tout à l'égout.
Critère pour le métré: Nombre d'unités prévues, selon documentation graphique du Projet.
Critère pour le mémoire: On mesurera le nombre d'unités réellement exécutées selon les spécifications du Projet.

| Code | U | Désignation | Quantité | Prix | Montant |
|---|---|---|---|---|---|
| mt42mee613d | U | Contrôleur BC secondaire, pour système air-air multisplit, avec débit variable de réfrigérant, pour gaz R-410A, pour connexion d'unité extérieure avec récupération de chaleur, système à deux tubes, à 8 unités intérieures, gamme City Multi, modèle CMB-M108V-KB1 "MITSUBISHI ELECTRIC", avec séparateur de phases liquide/gaz, réducteurs de connexion et manchon de drainage flexible avec isolation, alimentation monophasée à 230 V, poids 31 kg, dimensions 596x250x476 mm. (matériau) | 1 | 5974 | 5974.000 |
| mo005 | h | Compagnon professionnel III/CP2 installateur de climatisation. (main-d'œuvre) | 0.5 | 30.2 | 15.100 |
| mo104 | h | Ouvrier professionnel II/OP installateur de climatisation. (main-d'œuvre) | 0.5 | 25.99 | 12.995 |
| % | % | Frais de chantier des unités d'ouvrage | 2 % | 6002.095 | 120.042 |
|  |  | Coûts directs |  |  | 6122.137 |

## Ressources

**mt42mee613d** U Contrôleur BC secondaire
Données techniques: Coût énergétique 1431.140 MJ; Émission de CO2 80.522 kg
Déchets:
- emballage: re150101 Emballages en papier et en carton. (composant de déchet); quantité 2.735 kg; Code CED 15 01 01; Masse de l'élément 1 kg; Volume 0.001333 m3
- emballage: re170201 Bois. (composant de déchet); quantité 0.675 kg; Code CED 17 02 01; Masse de l'élément 1 kg; Volume 0.000909 m3
