# Contrôleur BC

- Propriété du fichier: CYPE INGENIEROS, S.A.
- Format: FIEBDC-3/2002
- Devise: EUR
- Coûts indirects: 3.00 %
- Frais généraux: 13.00 %
- Bénéfice: 6.00 %
- TVA: 20.00 %

## T Équipements techniques

### TV Climatisation et ventilation

#### TVL Système Mitsubishi Electric à débit de réfrigérant variable

**TVL140** U Contrôleur BC.
Contrôleur BC, pour système air-air multisplit, avec débit variable de réfrigérant, pour gaz R-410A, pour connexion d'unité extérieure avec récupération de chaleur, système à deux tubes, à 4 unités intérieures, gamme City Multi, modèle CMB-M104V-J1 "MITSUBISHI ELECTRIC", avec séparateur de phases liquide/gaz, réducteurs de connexion et manchon de drainage flexible avec isolation, alimentation monophasée à 230 V, poids 26 kg, dimensions 596x250x476 mm.
Critère d'évaluation économique: Le prix ne comprend ni la canalisation ni le câblage électrique d'alimentation.
Inclut: Implantation. Mise en place et fixation. Connexion aux lignes frigorifiques. Connexion au réseau électrique. Connexion au réseau de tout à l'égout.
Critère pour le métré: Nombre d'unités prévues, selon documentation graphique du Projet.
Critère pour le mémoire: On mesurera le nombre d'unités réellement exécutées selon les spécifications du Projet.

| Code | U | Désignation | Quantité | Prix | Montant |
|---|---|---|---|---|---|
| mt42mee611a | U | Contrôleur BC, pour système air-air multisplit, avec débit variable de réfrigérant, pour gaz R-410A, pour connexion d'unité extérieure avec récupération de chaleur, système à deux tubes, à 4 unités intérieures, gamme City Multi, modèle CMB-M104V-J1 "MITSUBISHI ELECTRIC", avec séparateur de phases liquide/gaz, réducteurs de connexion et manchon de drainage flexible avec isolation, alimentation monophasée à 230 V, poids 26 kg, dimensions 596x250x476 mm. (matériau) | 1.000 | 4296.00 | 4296.00 |
| mo005 | h | Compagnon professionnel III/CP2 installateur de climatisation. (main-d'œuvre) | 0.537 | 31.65 | 17.00 |
| mo104 | h | Ouvrier professionnel II/OP installateur de climatisation. (main-d'œuvre) | 0.537 | 27.24 | 14.63 |
| % | % | Frais de chantier des unités d'ouvrage | 2 % | 4327.63 | 86.55 |
|  |  | Coûts directs |  |  | 4414.18 |
